# 5944 02 Microrruptor final de carrera con actuador simple efecto - De Genebre

- Propiedad del archivo: CONSTRUNARIO
- Formato: FIEBDC-3/2012
- Programa: Construnario Versión 3.51
- Fecha de los precios: 28/04/2022
- Divisa: EUR

**GEN594402** 5944 02 Microrruptor final de carrera con actuador simple efecto - De Genebre
Precio: 981.19
Cabezal de control con 2 detectores. Cabezal de control con 2 detectores y 1 electroválvula incorporada. Código EAN: 8428381246480
