# 5951 Poscionador rotativo electroneumático señal 4-20mA - De Genebre

- Propiedad del archivo: CONSTRUNARIO
- Formato: FIEBDC-3/2012
- Programa: Construnario Versión 3.51
- Fecha de los precios: 28/04/2022
- Divisa: EUR

**GEN5951 00** u 5951 Poscionador rotativo electroneumático señal 4-20mA - De Genebre
Precio: 734.11
Posicionadores instalado sobre actuador neumático electroneumático. Señal 4-20 MA. Código EAN: 8428381005759
