# 5952 Posicionador lineal Electroneumático señal 4-20mA - De Genebre

- Propiedad del archivo: CONSTRUNARIO
- Formato: FIEBDC-3/2012
- Programa: Construnario Versión 3.51
- Fecha de los precios: 28/04/2022
- Divisa: EUR

**GEN5952 00** u 5952 Posicionador lineal Electroneumático señal 4-20mA - De Genebre
Precio: 734.11
Posicionador lineal electroneumático señal 4-20mA. Código EAN: 8428381173120
