# 5977 Reductor manual 1200Nm tipo sin fin corona - De Genebre

- Propiedad del archivo: CONSTRUNARIO
- Formato: FIEBDC-3/2012
- Programa: Construnario Versión 3.51
- Fecha de los precios: 28/04/2022
- Divisa: EUR

**GEN5977** u 5977 Reductor manual 1200Nm tipo sin fin corona - De Genebre
Precio: 114.18
Reductor manual 1200Nm tipo sin fin corona 120Nm. Código EAN: 8428381160977
