# 5981 00 Microrruptor final carrera instalado s/reductor manual electromecánico - De Genebre

- Propiedad del archivo: CONSTRUNARIO
- Formato: FIEBDC-3/2012
- Programa: Construnario Versión 3.51
- Fecha de los precios: 28/04/2022
- Divisa: EUR

**GEN5981 00** u 5981 00 Microrruptor final carrera instalado s/reductor manual electromecánico - De Genebre
Precio: 122.86
Microrruptor final carrera instalado s/reductor manual electromecánico Código EAN: 8428381176381
