# 5984 Reductor manual sin fin corona 250 Nm - De Genebre

- Propiedad del archivo: CONSTRUNARIO
- Formato: FIEBDC-3/2012
- Programa: Construnario Versión 3.51
- Fecha de los precios: 28/04/2022
- Divisa: EUR

**GEN5984 05** u 5984 Reductor manual sin fin corona 250 Nm - De Genebre
Precio: 95.49
Reductor manual sin fin corona 250 Nm. Cuerpo de fundición. Código EAN: 8428381274223
