# 5987 Microrruptor final de carrera 2 FC - De Genebre

- Propiedad del archivo: CONSTRUNARIO
- Formato: FIEBDC-3/2012
- Programa: Construnario Versión 3.51
- Fecha de los precios: 28/04/2022
- Divisa: EUR

**GEN5987 02** u 5987 Microrruptor final de carrera 2 FC - De Genebre
Precio: 61.55
Microrruptor final de carrera 2 FC Código EAN: 8428381215288
