# Monomando Serie GE2 baño con kit - De Genebre

- Propiedad del archivo: CONSTRUNARIO
- Formato: FIEBDC-3/2012
- Programa: Construnario Versión 3.51
- Fecha de los precios: 02/05/2022
- Divisa: EUR

**GEN60100 22 45 66** u Monomando Serie GE2 baño con kit - De Genebre
Precio: 91.83
Monomando Serie GE2 baño con kit. Código EAN: 8428381243205
