# Contador de agua chorro múltiple, referencia 6029 05 de Genebre. Agua fría. 3/4'x3/4' (DN15) - De Genebre

- Propiedad del archivo: CONSTRUNARIO
- Formato: FIEBDC-3/2012
- Programa: Construnario Versión 3.51
- Fecha de los precios: 02/05/2022
- Divisa: EUR

**GEN6029 05** u Contador de agua chorro múltiple, referencia 6029 05 de Genebre. Agua fría. 3/4'x3/4' (DN15) - De Genebre
Precio: 78.16
Contador de dial seco para agua fría. Montaje horizontal. Aprobación CE. Temperatura máxima 30ºC. Presión máxima 16 bar. Clase de precisión 2. Código EAN: 8428381256588
