# Contador de agua chorro múltiple, referencia 6029P 06 de Genebre. Agua fría. 1'x1' (DN20) - De Genebre

- Propiedad del archivo: CONSTRUNARIO
- Formato: FIEBDC-3/2012
- Programa: Construnario Versión 3.51
- Fecha de los precios: 02/05/2022
- Divisa: EUR

**GEN6029P 06** u Contador de agua chorro múltiple, referencia 6029P 06 de Genebre. Agua fría. 1'x1' (DN20) - De Genebre
Precio: 57.52
Construcción: tecnopolímero. Contador de dial húmedo para agua fría. Montaje horizontal. Temperatura máxima 40ºC. Presión máxima 16bar. Clase de precisión B (montaje horizontal). Código EAN: 8434055002450
