# Racor 2 piezas contador, referencia 6038 04 de Genebre, 1/2'x7/8' conector - De Genebre

- Propiedad del archivo: CONSTRUNARIO
- Formato: FIEBDC-3/2012
- Programa: Construnario Versión 3.51
- Fecha de los precios: 02/05/2022
- Divisa: EUR

**GEN6038 04** u Racor 2 piezas contador, referencia 6038 04 de Genebre, 1/2'x7/8' conector - De Genebre
Precio: 6.05
Racor 1/2"x7/8" conector. Código EAN: 8428381155959
