# Racor gas, referencia 6040 04 de Genebre. 1/2'x3/4' conector - De Genebre

- Propiedad del archivo: CONSTRUNARIO
- Formato: FIEBDC-3/2012
- Programa: Construnario Versión 3.51
- Fecha de los precios: 02/05/2022
- Divisa: EUR

**GEN6040 04** u Racor gas, referencia 6040 04 de Genebre. 1/2'x3/4' conector - De Genebre
Precio: 4.39
Racor 1/2"x3/4"-1/2"x3/4" conector. Código EAN: 8428381045243
