# Racor gas, referencia 6040 08 de Genebre. 2'x1 1/2' conector - De Genebre

- Propiedad del archivo: CONSTRUNARIO
- Formato: FIEBDC-3/2012
- Programa: Construnario Versión 3.51
- Fecha de los precios: 02/05/2022
- Divisa: EUR

**GEN6040 08** u Racor gas, referencia 6040 08 de Genebre. 2'x1 1/2' conector - De Genebre
Precio: 28.66
Racor 2"x1 1/2" conector Código EAN: 8428381045281
