# Tapa contador Ebro PVC, referencia 6045 00 de Genebre - De Genebre

- Propiedad del archivo: CONSTRUNARIO
- Formato: FIEBDC-3/2012
- Programa: Construnario Versión 3.51
- Fecha de los precios: 02/05/2022
- Divisa: EUR

**GEN6045 00** u Tapa contador Ebro PVC, referencia 6045 00 de Genebre - De Genebre
Precio: 4.26
Tapa contador EBRO. Código EAN: 8428381045298
