# Monomando Serie GE2 baño empotrado con imversor - De Genebre

- Propiedad del archivo: CONSTRUNARIO
- Formato: FIEBDC-3/2012
- Programa: Construnario Versión 3.51
- Fecha de los precios: 02/05/2022
- Divisa: EUR

**GEN61116 22 45 66** u Monomando Serie GE2 baño empotrado con imversor - De Genebre
Precio: 116.31
Monomando Serie GE2 baño empotrado con imversor. Código EAN: 8428381255383
