# Monomando Serie GE2 lavabo Plus - De Genebre

- Propiedad del archivo: CONSTRUNARIO
- Formato: FIEBDC-3/2012
- Programa: Construnario Versión 3.51
- Fecha de los precios: 02/05/2022
- Divisa: EUR

**GEN61130 22 45 66** u Monomando Serie GE2 lavabo Plus - De Genebre
Precio: 58.16
Monomando Serie GE2 lavabo Plus. Código EAN: 8428381243229
