# 61130 Monomando lavabo medical - De Genebre

- Propiedad del archivo: CONSTRUNARIO
- Formato: FIEBDC-3/2012
- Programa: Construnario Versión 3.51
- Fecha de los precios: 02/05/2022
- Divisa: EUR

**GEN61130 24 45 66** u 61130 Monomando lavabo medical - De Genebre
Precio: 78.87
Monomando lavabo medical. Código EAN: 8428381269168
