# Monomando Serie GE2 bidé con transmisión - De Genebre

- Propiedad del archivo: CONSTRUNARIO
- Formato: FIEBDC-3/2012
- Programa: Construnario Versión 3.51
- Fecha de los precios: 02/05/2022
- Divisa: EUR

**GEN61142 22 45 66** u Monomando Serie GE2 bidé con transmisión - De Genebre
Precio: 99.43
Monomando Serie GE2 bidé con transmisión. Código EAN: 8428381252535
