# 61200 Monomando fregadera horizontal medical - De Genebre

- Propiedad del archivo: CONSTRUNARIO
- Formato: FIEBDC-3/2012
- Programa: Construnario Versión 3.51
- Fecha de los precios: 02/05/2022
- Divisa: EUR

**GEN61200 21 45 66** u 61200 Monomando fregadera horizontal medical - De Genebre
Precio: 67.95
Monomando fregadera horizontal medical. Código EAN: 8428381205777
