# Monomando empotrado con inversor cerámico 2 vías - De Genebre

- Propiedad del archivo: CONSTRUNARIO
- Formato: FIEBDC-3/2012
- Programa: Construnario Versión 3.51
- Fecha de los precios: 02/05/2022
- Divisa: EUR

**GEN62117314566** Monomando empotrado con inversor cerámico 2 vías - De Genebre
Precio: 182.42
Monomando empotrado con inversor cerámico 2 vías Código EAN: 8428381283782
