# Monomando de ducha, referencia 64110 26 45 67 de la serie Kenjo de Genebre - De Genebre

- Propiedad del archivo: CONSTRUNARIO
- Formato: FIEBDC-3/2012
- Programa: Construnario Versión 3.51
- Fecha de los precios: 02/05/2022
- Divisa: EUR

**GEN63110 26 45 67** u Monomando de ducha, referencia 64110 26 45 67 de la serie Kenjo de Genebre - De Genebre
Precio: 161.61
Monomando Serie Kenjo ducha sin kit. Código EAN: 8428381253396
