# Monomando de ducha empotrado, referencia 64115 26 45 66 de la serie Kenjo de Genebre. Cromo - De Genebre

- Propiedad del archivo: CONSTRUNARIO
- Formato: FIEBDC-3/2012
- Programa: Construnario Versión 3.51
- Fecha de los precios: 02/05/2022
- Divisa: EUR

**GEN63115 26 45 66** u Monomando de ducha empotrado, referencia 64115 26 45 66 de la serie Kenjo de Genebre. Cromo - De Genebre
Precio: 94.89
Monomando Serie Kenjo ducha empotrado cromo. Código EAN: 8428381246312
