# Monomando de baño empotrado, referencia 64116 26 45 66 de la serie Kenjo de Genebre. Sin inversor - De Genebre

- Propiedad del archivo: CONSTRUNARIO
- Formato: FIEBDC-3/2012
- Programa: Construnario Versión 3.51
- Fecha de los precios: 02/05/2022
- Divisa: EUR

**GEN63116 26 45 66** u Monomando de baño empotrado, referencia 64116 26 45 66 de la serie Kenjo de Genebre. Sin inversor - De Genebre
Precio: 131.62
Monomando Serie Kenjo baño empotrado con inversor. Código EAN: 8428381246329
