# Monomando de lavabo empotrado, referencia 64132 26 45 66 de la serie Kenjo de Genebre. Caño, 22 cm - De Genebre

- Propiedad del archivo: CONSTRUNARIO
- Formato: FIEBDC-3/2012
- Programa: Construnario Versión 3.51
- Fecha de los precios: 02/05/2022
- Divisa: EUR

**GEN63132 26 45 66** u Monomando de lavabo empotrado, referencia 64132 26 45 66 de la serie Kenjo de Genebre. Caño, 22 cm - De Genebre
Precio: 183.65
Monomando Serie Kenjo lavabo empotrado caño 22 cm. Código EAN: 8428381252702
