# Monomando de lavabo alto, referencia 64136 26 45 66 de la serie Kenjo de Genebre - De Genebre

- Propiedad del archivo: CONSTRUNARIO
- Formato: FIEBDC-3/2012
- Programa: Construnario Versión 3.51
- Fecha de los precios: 02/05/2022
- Divisa: EUR

**GEN63136 26 45 66** u Monomando de lavabo alto, referencia 64136 26 45 66 de la serie Kenjo de Genebre - De Genebre
Precio: 249.15
Monomando Serie Kenjo lavabo alto. Código EAN: 8428381252665
