# Monomando de bidé, referencia 64140 26 45 66 de la serie Kenjo de Genebre - De Genebre

- Propiedad del archivo: CONSTRUNARIO
- Formato: FIEBDC-3/2012
- Programa: Construnario Versión 3.51
- Fecha de los precios: 02/05/2022
- Divisa: EUR

**GEN63140 26 45 66** u Monomando de bidé, referencia 64140 26 45 66 de la serie Kenjo de Genebre - De Genebre
Precio: 127.33
Monomando Serie Kenjo bidé. Código EAN: 8428381246343
