# Monomando de bidé, referencia 63142 26 45 66 de la serie Kenjo de Genebre. Con transisión - De Genebre

- Propiedad del archivo: CONSTRUNARIO
- Formato: FIEBDC-3/2012
- Programa: Construnario Versión 3.51
- Fecha de los precios: 02/05/2022
- Divisa: EUR

**GEN63142 26 45 66** u Monomando de bidé, referencia 63142 26 45 66 de la serie Kenjo de Genebre. Con transisión - De Genebre
Precio: 119.37
Monomando Serie Kenjo bidé con transmisión. Código EAN: 8428381256106
