# Monomando de baño con kit, referencia 64100 16 45 66 de la serie Klip de Genebre - De Genebre

- Propiedad del archivo: CONSTRUNARIO
- Formato: FIEBDC-3/2012
- Programa: Construnario Versión 3.51
- Fecha de los precios: 02/05/2022
- Divisa: EUR

**GEN64100 16 45 66** u Monomando de baño con kit, referencia 64100 16 45 66 de la serie Klip de Genebre - De Genebre
Precio: 162.22
1) Cuerpo y florones realizados en latón según UNE-EN 1982. 2) Maneta realizada en Zamak. 3) Cromado según EN 248. 4) Cartucho cerámico silencioso ?40 con salida dirigida. 5) Atomizador plástico M28x1 antical con faldón de latón cromado. 6) Distribuidor operado por presiónposición. 7) Suministrado con flexo ducha de latón cromado (170 cm), mango de ducha, soporte y excéntricas de latón para fijación. 8) Caudal mínimo: 20 l/min (3 bar). 9) Temperatura máxima uso: 85 ºC. 10) Temp. máxi. recomendada: 65 ºC. 11) Presión máxima uso: 10 bar. 12) Presión mínima uso: 0,5 bar. 13) Presión recomendada: 1-5 bar. Código EAN: 8428381243267
