# Termostática Serie Tau empotrada 3 salidas - De Genebre

- Propiedad del archivo: CONSTRUNARIO
- Formato: FIEBDC-3/2012
- Programa: Construnario Versión 3.51
- Fecha de los precios: 02/05/2022
- Divisa: EUR

**GEN64111 14 45 67** u Termostática Serie Tau empotrada 3 salidas - De Genebre
Precio: 585.21
Termostática Serie Tau empotrada 3 salidas. Código EAN: 8428381273868
