# Monomando ducha empotrado con kit, referencia 64115 14 45 66 de la serie Klip 2 de Genebre - De Genebre

- Propiedad del archivo: CONSTRUNARIO
- Formato: FIEBDC-3/2012
- Programa: Construnario Versión 3.51
- Fecha de los precios: 02/05/2022
- Divisa: EUR

**GEN64115 14 45 66** u Monomando ducha empotrado con kit, referencia 64115 14 45 66 de la serie Klip 2 de Genebre - De Genebre
Precio: 97.33
Monomando Serie Klip 2 ducha empotrado Código EAN: 8428381270195
