# Monomando de ducha empotrado, referencia 64115 16 45 66 de la serie Klip de Genebre - De Genebre

- Propiedad del archivo: CONSTRUNARIO
- Formato: FIEBDC-3/2012
- Programa: Construnario Versión 3.51
- Fecha de los precios: 02/05/2022
- Divisa: EUR

**GEN64115 16 45 66** u Monomando de ducha empotrado, referencia 64115 16 45 66 de la serie Klip de Genebre - De Genebre
Precio: 97.33
1) Cuerpo y placa realizados en latón según UNE-EN 1982. 2) Maneta realizada en Zamak. 3) Cromado según EN 248. 4) Cartucho cerámico silencioso Ø40 con salida dirigida. 5) Caudal mínimo: 12 l/min (3 bar). 6) Temperatura máxima uso: 85 °C. 7) Temp. máx. recomendada: 65 °C. 8) Presión máxima uso: 10 bar. 9) Presión mínima uso: 0,5 bar. 10) Presión recomendada: 1 - 5 bar. Código EAN: 8428381253457
