# Monomando ducha empotrado con inversor, referencia 64116 14 45 66 de la serie Klip 2 de Genebre - De Genebre

- Propiedad del archivo: CONSTRUNARIO
- Formato: FIEBDC-3/2012
- Programa: Construnario Versión 3.51
- Fecha de los precios: 02/05/2022
- Divisa: EUR

**GEN64116 14 45 66** u Monomando ducha empotrado con inversor, referencia 64116 14 45 66 de la serie Klip 2 de Genebre - De Genebre
Precio: 137.73
Monomando Serie Klip 2 baño empotrado con inversor Código EAN: 8428381270201
