# Monomando de lavabo, referencia 64130 16 45 66 de la serie Klip de Genebre - De Genebre

- Propiedad del archivo: CONSTRUNARIO
- Formato: FIEBDC-3/2012
- Programa: Construnario Versión 3.51
- Fecha de los precios: 02/05/2022
- Divisa: EUR

**GEN64130 16 45 66** u Monomando de lavabo, referencia 64130 16 45 66 de la serie Klip de Genebre - De Genebre
Precio: 94.27
Monomando mezclador de lavabo para instalación en repisa, acabado cromado de alta calidad, se suministra con latiguillos de conexión de fácil instalación. Sistema economizador mediante 2 posiciones de apertura, primera posición con un ahorro del 50% y segunda a pleno caudal. Un diseño resistente al paso del tiempo y una sutil belleza que se unen perfectamente con el estilo de las cocinas y los baños más contemporáneos. Código EAN: 8428381243243
