# Monomando lavabo empotrado, referencia 64131 14 45 66 de la serie Klip 2 de Genebre. Caño de 16 cm - De Genebre

- Propiedad del archivo: CONSTRUNARIO
- Formato: FIEBDC-3/2012
- Programa: Construnario Versión 3.51
- Fecha de los precios: 02/05/2022
- Divisa: EUR

**GEN64131 14 45 66** u Monomando lavabo empotrado, referencia 64131 14 45 66 de la serie Klip 2 de Genebre. Caño de 16 cm - De Genebre
Precio: 150.74
Monomando Serie Klip 2 lavabo empotrado caño 16 cm Código EAN: 8428381270461
