# Monomando de lavabo empotrado, referencia 64132 16 45 66 de la serie Klip de Genebre. Caño de 22 cm - De Genebre

- Propiedad del archivo: CONSTRUNARIO
- Formato: FIEBDC-3/2012
- Programa: Construnario Versión 3.51
- Fecha de los precios: 02/05/2022
- Divisa: EUR

**GEN64132 16 45 66** u Monomando de lavabo empotrado, referencia 64132 16 45 66 de la serie Klip de Genebre. Caño de 22 cm - De Genebre
Precio: 153.65
1) Cuerpo y placa realizados en latón según UNE-EN 1982. 2) Maneta fabricada en Zamak. 3) Cromado según EN 248. 4) Cartucho cerámico silencioso Ø40 con salida dirigida. 5) Atomizador plástico antical hembra M22x1 con carcasa de latón cromado. 6) Conexiones G ½”. 7) Placa regulable en profundidad. 8) Temperatura máxima uso: 85 °C. 9) Temp. máx. recomendada: 65 °C. 10) Presión máxima uso: 10 bar. 11) Presión mínima uso: 0,5 bar. 12) Presión recomendada: 1 - 5 bar. Código EAN: 8428381268857
