# Monomando de lavabo medio alto, referencia 64134 04 45 66 de la serie Kelogic de Genebre. Apertura en frío - De Genebre

- Propiedad del archivo: CONSTRUNARIO
- Formato: FIEBDC-3/2012
- Programa: Construnario Versión 3.51
- Fecha de los precios: 02/05/2022
- Divisa: EUR

**GEN64134 04 45 66** u Monomando de lavabo medio alto, referencia 64134 04 45 66 de la serie Kelogic de Genebre. Apertura en frío - De Genebre
Precio: 164.05
Monomando Serie Kelogic lavabo medio alto apertura. Código EAN: 8428381269892
