# Monomando de lavabo medio alto, referencia 64134 16 45 66 de la serie Klip de Genebre - De Genebre

- Propiedad del archivo: CONSTRUNARIO
- Formato: FIEBDC-3/2012
- Programa: Construnario Versión 3.51
- Fecha de los precios: 02/05/2022
- Divisa: EUR

**GEN64134 16 45 66** u Monomando de lavabo medio alto, referencia 64134 16 45 66 de la serie Klip de Genebre - De Genebre
Precio: 154.26
Monomand1) Cuerpo realizado en latón según UNE-EN 1982. 2) Maneta realizada en Zamak. 3) Cromado según EN 248. 4) Cartucho cerámico silencioso Ø40 con salida libre economizador de 2 posiciones. 5) Atomizador plástico antical M24x1 con carcasa de latón cromado. 6) Suministrado con latiguillos de 35 cm (M10x1; G ?”) y conjunto de sujeción mediante herradura inoxidable. 7) Caudal mínimo: 12 l/min (3 bar). 8) Temperatura máxima uso: 85 °C. 9) Temp. máx. recomendada: 65 °C. 10) Presión máxima uso: 10 bar. 11) Presión mínima uso: 0,5 bar. 12) Presión recomendada: 1 - 5 bar.o Serie Klip lavabo medio alto. Código EAN: 8428381270263
