# Monomando de lavabo alto, referencia 64136 16 45 66 de la serie Klip de Genebre - De Genebre

- Propiedad del archivo: CONSTRUNARIO
- Formato: FIEBDC-3/2012
- Programa: Construnario Versión 3.51
- Fecha de los precios: 02/05/2022
- Divisa: EUR

**GEN64136 16 45 66** u Monomando de lavabo alto, referencia 64136 16 45 66 de la serie Klip de Genebre - De Genebre
Precio: 205.07
1) Cuerpo realizado en latón según UNE-EN 1982. 2) Maneta realizada en Zamak. 3) Cromado según EN 248. 4) Cartucho cerámico silencioso ?40 con salida libre economizador de 2 posiciones. 5) Atomizador plástico M24x1 antical con carcasa de latón cromado. 6) Suministrado con latiguillos de 35 cm (M10x1; G3/8”) y conjunto de sujeción mediante herradura de inox. 7) Caudal mínimo: 12 l/min (3 bar). 8) Temperatura máxima uso: 85 ºC. 9) Temp. máx. recomendada: 65 ºC. 10) Presión máxima uso: 10 bar. 11) Presión mínima uso: 0,5 bar. 12) Presión recomendada: 1-5 bar. Código EAN: 8428381268901
