# Monomando de bidé, referencia 64140 04 45 66 de la serie Kelogic de Genebre. Apertura en frío - De Genebre

- Propiedad del archivo: CONSTRUNARIO
- Formato: FIEBDC-3/2012
- Programa: Construnario Versión 3.51
- Fecha de los precios: 02/05/2022
- Divisa: EUR

**GEN64140 04 45 66** u Monomando de bidé, referencia 64140 04 45 66 de la serie Kelogic de Genebre. Apertura en frío - De Genebre
Precio: 92.43
Monomando Serie Kelogic bidé apertura en frío. Código EAN: 8428381269861
