# Monomando de bidé con transmisión, referencia 64142 16 45 66 de la serie Klip de Genebre - De Genebre

- Propiedad del archivo: CONSTRUNARIO
- Formato: FIEBDC-3/2012
- Programa: Construnario Versión 3.51
- Fecha de los precios: 02/05/2022
- Divisa: EUR

**GEN64142 16 45 66** u Monomando de bidé con transmisión, referencia 64142 16 45 66 de la serie Klip de Genebre - De Genebre
Precio: 107.13
Monomando mezclador de bidé con transmisión, acabado cromado de alta calidad, se suministra con latiguillos de conexión de fácil instalación. Selector de 2 posiciones de suministro, se consigue proporcionar varias salidas de agua, la primera mediante la loza del bidet y la segunda a la ducha. Un diseño resistente al paso del tiempo y una sutil belleza que se unen perfectamente con el estilo de las cocinas y los baños más contemporáneos. Código EAN: 8428381252573
