# Monomando de fregadero, referencia 64201 16 45 66 de la serie Klip de Genebre - De Genebre

- Propiedad del archivo: CONSTRUNARIO
- Formato: FIEBDC-3/2012
- Programa: Construnario Versión 3.51
- Fecha de los precios: 02/05/2022
- Divisa: EUR

**GEN64201 16 45 66** u Monomando de fregadero, referencia 64201 16 45 66 de la serie Klip de Genebre - De Genebre
Precio: 149.97
1) Cuerpo y caño realizados en latón según UNE-EN 1982. 2) Maneta realizada en Zamak. 3) Cromado según EN 248. 4) Cartucho cerámico silencioso Ø40 con una salida dirigida. 5) Atomizador plástico antical M24x1 con carcasa de latón cromado. 6) Suministrado con latiguillos de 35 cm (M10x1; G ?”) y conjunto de sujeción mediante herradura inoxidable. 7) Caudal mínimo: 12 l/min (3 bar). 8) Temperatura máxima uso: 85 °C. 9) Temp. máx. recomendada: 65 °C. 10) Presión máxima uso: 10 bar. 11) Presión mínima uso: 0,5 bar. 12) Presión recomendada: 1 - 5 bar. Código EAN: 8428381253570
