# Monomando de baño con kit, referencia 65100 19 41 66 de la serie Oslo Black de Genebre - De Genebre

- Propiedad del archivo: CONSTRUNARIO
- Formato: FIEBDC-3/2012
- Programa: Construnario Versión 3.51
- Fecha de los precios: 02/05/2022
- Divisa: EUR

**GEN65100 19 41 66** u Monomando de baño con kit, referencia 65100 19 41 66 de la serie Oslo Black de Genebre - De Genebre
Precio: 236.29
Monomando de baño con kit acabado negro mate de alta calidad para instalar en pared. Grifo con cartucho cerámico silencioso D35 con salida libre. Distribuidor operado por presión con dos salidas de agua ducha/bañera. Incluye todos los elementos de fijación. Diseño contundente y compacto, que fusiona la elegancia y la tecnología en los más altos estándares de calidad. Código EAN: 8434055018444
