# Monomando de baño con kit - De Genebre

- Propiedad del archivo: CONSTRUNARIO
- Formato: FIEBDC-3/2012
- Programa: Construnario Versión 3.51
- Fecha de los precios: 02/05/2022
- Divisa: EUR

**GEN65100194566** u Monomando de baño con kit - De Genebre
Precio: 163.45
Monomando de baño con kit Código EAN: 8428381286448
