# Monomando Serie Tau 2 baño con kit - De Genebre

- Propiedad del archivo: CONSTRUNARIO
- Formato: FIEBDC-3/2012
- Programa: Construnario Versión 3.51
- Fecha de los precios: 02/05/2022
- Divisa: EUR

**GEN65100 29 45 66** u Monomando Serie Tau 2 baño con kit - De Genebre
Precio: 176.91
Monomando Serie Tau 2 baño con kit. Código EAN: 8428381255765
