# Monomando de ducha con kit - De Genebre

- Propiedad del archivo: CONSTRUNARIO
- Formato: FIEBDC-3/2012
- Programa: Construnario Versión 3.51
- Fecha de los precios: 02/05/2022
- Divisa: EUR

**GEN65110194566** u Monomando de ducha con kit - De Genebre
Precio: 142.63
Monomando de ducha con kit Código EAN: 8428381286431
