# Monomando empotrado con inversor 2 vías, referencia 65115 19 41 66 de la serie Oslo Black de Genebre - De Genebre

- Propiedad del archivo: CONSTRUNARIO
- Formato: FIEBDC-3/2012
- Programa: Construnario Versión 3.51
- Fecha de los precios: 02/05/2022
- Divisa: EUR

**GEN65115 19 41 66** u Monomando empotrado con inversor 2 vías, referencia 65115 19 41 66 de la serie Oslo Black de Genebre - De Genebre
Precio: 111.84
Monomando de ducha empotrado acabado negro mate para instalar en pared. Grifo con cartucho cerámico D35 convencional y placa deslizante en latón. Diseño contundente y compacto, que fusiona la elegancia y la tecnología en los más altos estándares de calidad. Código EAN: 8434055018765
