# Monomando Serie Tau baño empotrado con inversor - De Genebre

- Propiedad del archivo: CONSTRUNARIO
- Formato: FIEBDC-3/2012
- Programa: Construnario Versión 3.51
- Fecha de los precios: 02/05/2022
- Divisa: EUR

**GEN65116 18 45 66** u Monomando Serie Tau baño empotrado con inversor - De Genebre
Precio: 134.67
Monomando Serie Tau baño empotrado con inversor. Código EAN: 8428381173847
