# Monomando de baño empotrado con inversor - De Genebre

- Propiedad del archivo: CONSTRUNARIO
- Formato: FIEBDC-3/2012
- Programa: Construnario Versión 3.51
- Fecha de los precios: 02/05/2022
- Divisa: EUR

**GEN65116194566** u Monomando de baño empotrado con inversor - De Genebre
Precio: 126.72
Monomando de baño empotrado con inversor Código EAN: 8428381288176
