# Monomando de lavabo empotrado caño 16 cm - De Genebre

- Propiedad del archivo: CONSTRUNARIO
- Formato: FIEBDC-3/2012
- Programa: Construnario Versión 3.51
- Fecha de los precios: 02/05/2022
- Divisa: EUR

**GEN65131194566** u Monomando de lavabo empotrado caño 16 cm - De Genebre
Precio: 150.59
Monomando de lavabo empotrado caño 16 cm Código EAN: 8428381288220
