# Monomando de lavabo empotrado caño 22 cm - De Genebre

- Propiedad del archivo: CONSTRUNARIO
- Formato: FIEBDC-3/2012
- Programa: Construnario Versión 3.51
- Fecha de los precios: 02/05/2022
- Divisa: EUR

**GEN65132194566** u Monomando de lavabo empotrado caño 22 cm - De Genebre
Precio: 153.65
Monomando de lavabo empotrado caño 22 cm Código EAN: 8428381288237
